# Onduline® - ONDUTHERM Basic - A40-TCP10 2500x600mm

- Propiedad del archivo: CONSTRUNARIO
- Formato: FIEBDC-3/2012
- Programa: Construnario Versión 3.51
- Fecha de los precios: 23/11/2023
- Divisa: EUR

**A40-TCP10** m2 Onduline® - ONDUTHERM Basic - A40-TCP10 2500x600mm
Precio: 32.84
Panel sándwich para cubierta inclinada ONDUTHERM BASIC de Onduline, formado por tablero de virutas orientadas TCP de 10mm en la cara exterior. Núcleo de poliestireno extruido XPS de alta densidad de 30 mm encaje machi-hembrado. Dimensiones: 2500x600mm
