# Teja cerámica curva (>23 cm) sobre Onduline Bajo Teja DRS BT-190 y aislamiento XPS en soporte de madera

- Propiedad del archivo: CONSTRUNARIO
- Formato: FIEBDC-3/2012
- Programa: Construnario Versión 3.51
- Fecha de los precios: 23/11/2023
- Divisa: EUR
- Código: onduline-mat

**COND-0115** m2 Teja cerámica curva (>23 cm) sobre Onduline Bajo Teja DRS BT-190 y aislamiento XPS en soporte de madera
Descripción: formación de cubierta inclinada, pendiente mayor del 15%, sobre base resistente, compuesta de aislamiento XPS, impermeabilización con Onduline® Bajo Teja DRS* BT-190 (Doble resina & Solape Seguridad) fijada mecánicamente al soporte de la cubierta y posterior colocación de teja cerámica curva (>23 cm). Sellado de encuentros y limas con cinta de butilo impermeable ONDUFILM.

| Código | Ud | Descripción | Rendimiento | Precio | Importe |
|---|---|---|---|---|---|
| OND-BT-190 | m2 | Placa impermeabilizante Onduline® Bajo Teja DRS BT-190. 2x0,95m (material) | 1.130 | 8.82 | 9.97 |
| OND-BT-FIJ03 | u | Onduline® Fijaciones : Clavo espiral de 11,5 cm para madera + Arandela (material) | 5.000 | 0.09 | 0.45 |
| OND-BT-FIJ13 | u | Onduline® Fijaciones: Arandela PVC Onduline (material) | 5.000 | 0.04 | 0.20 |
| ONDBTAC14 | m | Onduline® Accesorios : Cinta de butilo auto-adhesiva, ONDUFILM de 45 cm (material) | 0.100 | 5.38 | 0.54 |
| ONDBTAC10 | cm3 | Onduline® Accesorios: Espuma poliuretano ONDUFOAM (material) | 0.080 | 6.85 | 0.55 |
| P05TC004 | u | Teja curva roja 50x23 (material) | 18.000 | 0.53 | 9.54 |
| P07TX015 | m2 | Placa XPS e=40 mm RC200 (material) | 1.000 | 7.43 | 7.43 |
| O01OA070 | h | Peón ordinario (material) | 0.100 | 16.29 | 1.63 |
| O01OA090 | h | Cuadrilla A | 0.280 | 45.69 | 12.79 |
|  |  | Costes directos |  |  | 43.10 |

## Precios auxiliares

**O01OA090** h Cuadrilla A

| Código | Ud | Descripción | Rendimiento | Precio | Importe |
|---|---|---|---|---|---|
| O01OA030 | h | Oficial primera (mano de obra) | 1.000 | 19.86 | 19.86 |
| O01OA050 | h | Ayudante (mano de obra) | 1.000 | 17.68 | 17.68 |
| O01OA070 | h | Peón ordinario | 0.500 | 16.29 | 8.15 |
|  |  | Costes directos |  |  | 45.69 |

## Recursos

**OND-BT-190** m2 Placa impermeabilizante Onduline® Bajo Teja DRS BT-190. 2x0,95m
Suministro de Placa Onduline Bajo Teja DRS (Doble Resina & Solape seguridad) BT-190 (Espesor: 2,6 mm - 3 Kg/m2). Destinada para la impermeabilización y ventilación bajo tejas curvas de un ancho de boca mayor superior a 22 cm. Compuesta en masa por fibras minerales y vegetales saturadas en emulsión bituminosas a altas temperaturas, mas resinas de consistencia y durabilidad, sin contenido en amianto. Dimensiones: 2 x 0,95 m. Pendiente min.15%. Marcado CE, DOP y EPD Onduline.

**OND-BT-FIJ03** u Onduline® Fijaciones : Clavo espiral de 11,5 cm para madera + Arandela
Está compuesto de acero zincado, dotado de un torneado en forma de espiral, que asegura un agarre excepcional de las placas Onduline Bajo Teja a todo tipo de soportes de madera. Longitud: 11,5cm - Cabeza: Plana - 200 Ud/Paq.

**OND-BT-FIJ13** u Onduline® Fijaciones: Arandela PVC Onduline
Arandela de PVC destinada para garantizar la estanqueidad en el uso de fijaciones Onduline como: clavo espiral. Medidas: 2 x 2 x 0,3 cm, 200 Ud/Paq.

**ONDBTAC14** m Onduline® Accesorios : Cinta de butilo auto-adhesiva, ONDUFILM de 45 cm
Compuesta por caucho butílico y protegida con una película de aluminio color terracota. Uso recomendado como sellador de juntas entre paneles ONDUTHERM, formación de limahoyas, limatesas, remates de cumbreras, chimeneas, juntas con paredes, etc. Medidas rollo: 0,45x10m

**ONDBTAC10** cm3 Onduline® Accesorios: Espuma poliuretano ONDUFOAM
Espuma de poliuretano monocomponente de baja expansión, especial para el pegado de tejas entre si y en contacto con las placas Onduline Bajo Teja. Fácil aplicación tanto con cánula como con pistola. Capacidad bote: 750c.c.

**P05TC004** u Teja curva roja 50x23
Teja cerámica curva estándar 50x23 roja

**P07TX015** m2 Placa XPS e=40 mm RC200
Panel rígido de poliestireno extruido XPS, según UNE-EN 13164, de 40 mm de espesor.
