# Teja cerámica curva sobre Onduline® Bajo Teja DRS* (Doble resina & Solape Seguridad) BT-235 y aislamiento XPS en forjado cerámico

- Propiedad del archivo: CONSTRUNARIO
- Formato: FIEBDC-3/2012
- Programa: Construnario Versión 3.51
- Fecha de los precios: 23/11/2023
- Divisa: EUR
- Código: onduline-mat

**COND-0131** m2 Teja cerámica curva sobre Onduline® Bajo Teja DRS* (Doble resina & Solape Seguridad) BT-235 y aislamiento XPS en forjado cerámico
Descripción: formación de cubierta inclinada, pendiente mayor del 15%, sobre forjado cerámico compuesta de aislamiento XPS, impermeabilización con Onduline® Bajo Teja DRS* BT-235 (Doble resina & Solape Seguridad) fijada mecánicamente al soporte de la cubierta y posterior colocación de teja cerámica curva recibida con mortero/espuma Ondufoam y gancho alero Inox Onduline. Sellado de encuentros y limas con cinta de butilo impermeable ONDUFILM. Según NTE-QTF-17 y NTE-QTS-5. Medido en verdadera magnitud. Incluido p.p. de piezas especiales, caballetes y limas, medios auxiliares y elementos de seguridad, s/NTE-QTT-11.

| Código | Ud | Descripción | Rendimiento | Precio | Importe |
|---|---|---|---|---|---|
| OND-BT-235 | m2 | Placa impermeabilizante Onduline® Bajo Teja DRS BT-235. 2x1,05m (material) | 1.120 | 8.37 | 9.37 |
| OND-BT-FIJ06 | u | Onduline® fijaciones Bajo Teja: Tornillo Resist 9 cm + Arandela Onduline (material) | 5.000 | 0.15 | 0.75 |
| OND-BT-FIJ13 | u | Onduline® Fijaciones: Arandela PVC Onduline (material) | 5.000 | 0.04 | 0.20 |
| ONDBTAC14 | m | Onduline® Accesorios : Cinta de butilo auto-adhesiva, ONDUFILM de 45 cm (material) | 0.100 | 5.38 | 0.54 |
| ONDBTAC10 | cm3 | Onduline® Accesorios: Espuma poliuretano ONDUFOAM (material) | 0.080 | 6.85 | 0.55 |
| OND-BT-AC22 | u | Onduline® Accesorios: Gancho alero inox para teja curva (material) | 1.000 | 0.55 | 0.55 |
| P05TC475 | u | Teja cerámica curva 45x21 rojo (material) | 22.000 | 0.51 | 11.22 |
| P07TX015 | m2 | Placa XPS e=40 mm RC200 (material) | 1.000 | 7.43 | 7.43 |
| O01OA070 | h | Peón ordinario (material) | 0.100 | 16.29 | 1.63 |
| O01OA090 | h | Cuadrilla A | 0.280 | 45.69 | 12.79 |
|  |  | Costes directos |  |  | 45.03 |

## Precios auxiliares

**O01OA090** h Cuadrilla A

| Código | Ud | Descripción | Rendimiento | Precio | Importe |
|---|---|---|---|---|---|
| O01OA030 | h | Oficial primera (mano de obra) | 1.000 | 19.86 | 19.86 |
| O01OA050 | h | Ayudante (mano de obra) | 1.000 | 17.68 | 17.68 |
| O01OA070 | h | Peón ordinario | 0.500 | 16.29 | 8.15 |
|  |  | Costes directos |  |  | 45.69 |

## Recursos

**OND-BT-235** m2 Placa impermeabilizante Onduline® Bajo Teja DRS BT-235. 2x1,05m
Suministro de Placa Onduline® Bajo Teja DRS* (Doble resina & Solape Seguridad) BT-235 (Espesor: 2,6 mm - 3,1 Kg/m2) Destinada para la impermeabilización y ventilación bajo tejas curvas de ancho de boca mayor de 18,5 a 22 cm. Compuesta en masa por fibras minerales y vegetales (+50% procedente de materiales reciclados) saturadas en emulsión bituminosas a altas temperaturas, más resinas de consistencia y durabilidad, sin contenido en amianto. Dimensiones 2x 1 m. Pendiente min.15%. Marcado CE, DOP y EPD Onduline.

**OND-BT-FIJ06** u Onduline® fijaciones Bajo Teja: Tornillo Resist 9 cm + Arandela Onduline
Fijación empleada para la sujección de placas Onduline Bajo Teja DRS a soportes continuos de hormigon, ceramico. Tornillo Resist de 9 cm. Compuesto de acero endurecido cementado con tratamiento anti corrosion zincado y pasivado azul.Rosca de pinta gruesa a lo largo de toda la fijación. Cabeza plana avellanda de huella T30, y diam. de 5,5 mm.

**OND-BT-FIJ13** u Onduline® Fijaciones: Arandela PVC Onduline
Arandela de PVC destinada para garantizar la estanqueidad en el uso de fijaciones Onduline como: clavo espiral. Medidas: 2 x 2 x 0,3 cm, 200 Ud/Paq.

**ONDBTAC14** m Onduline® Accesorios : Cinta de butilo auto-adhesiva, ONDUFILM de 45 cm
Compuesta por caucho butílico y protegida con una película de aluminio color terracota. Uso recomendado como sellador de juntas entre paneles ONDUTHERM, formación de limahoyas, limatesas, remates de cumbreras, chimeneas, juntas con paredes, etc. Medidas rollo: 0,45x10m

**ONDBTAC10** cm3 Onduline® Accesorios: Espuma poliuretano ONDUFOAM
Espuma de poliuretano monocomponente de baja expansión, especial para el pegado de tejas entre si y en contacto con las placas Onduline Bajo Teja. Fácil aplicación tanto con cánula como con pistola. Capacidad bote: 750c.c.

**OND-BT-AC22** u Onduline® Accesorios: Gancho alero inox para teja curva
Gancho de acero inoxidable para la sujeción, en seco, de tejas curvas (canales y cobijas) sobre placas Onduline Bajo Teja, especialmente destinado para la sujeción de tejas en el alero. Longitud: 285mm, Sección vailla: 3x2mm, 200Ud/Paq.

**P05TC475** u Teja cerámica curva 45x21 rojo
Teja cerámica curva estándar 45x21.

**P07TX015** m2 Placa XPS e=40 mm RC200
Panel rígido de poliestireno extruido XPS, según UNE-EN 13164, de 40 mm de espesor.
