# Teja cerámica mixta sobre listones PVC+Onduline® Bajo Teja DRS BT-150 y aislamiento XPS en forjado cerámico

- Propiedad del archivo: CONSTRUNARIO
- Formato: FIEBDC-3/2012
- Programa: Construnario Versión 3.51
- Fecha de los precios: 23/11/2023
- Divisa: EUR
- Código: onduline-mat

**COND-0133** m2 Teja cerámica mixta sobre listones PVC+Onduline® Bajo Teja DRS BT-150 y aislamiento XPS en forjado cerámico
Descripción: formación de cubierta inclinada, pendiente mayor del 15%, sobre forjado cerámico, compuesta de aislamiento XPS, impermeabilización con Onduline® Bajo Teja DRS* BT-150 Plus (Doble resina & Solape Seguridad) fijada mecánicamente al soporte de la cubierta, colocación de listones de PVC paralelos al alero y sobre estos teja de hormigón, fijada al rastrel mediante masilla Onduflex Plus. Sellado de encuentros y limas con cinta de butilo impermeable ONDUFILM. Según NTE-QTF-17 y NTE-QTS-5. Medido en verdadera magnitud. Incluido p.p. de piezas especiales, caballetes y limas, medios auxiliares y elementos de seguridad, s/NTE-QTT-11.

| Código | Ud | Descripción | Rendimiento | Precio | Importe |
|---|---|---|---|---|---|
| ONDBT150P | m2 | Placa impermeabilizante Onduline® Bajo Teja DRS BT-150 PLUS. 2x1,05m (material) | 1.145 | 8.37 | 9.58 |
| OND_THER_FIJ10 | u | Onduline® Accesorios ONDUTHERM BASIC: Tornillo SIATE 15 cm + Arandela (material) | 8.000 | 0.33 | 2.64 |
| OND-BT-FIJ13 | u | Onduline® Fijaciones: Arandela PVC Onduline (material) | 8.000 | 0.04 | 0.32 |
| ONDBTAC14 | m | Onduline® Accesorios : Cinta de butilo auto-adhesiva, ONDUFILM de 45 cm (material) | 0.100 | 5.38 | 0.54 |
| ONDBTAC09 | cm3 | Onduline® - Accesorios : Masilla de polimero Onduflex Plus (material) | 0.020 | 6.73 | 0.13 |
| P05TH020 | u | Teja hormigón 42x33 (material) | 11.000 | 0.87 | 9.57 |
| P07TX015 | m2 | Placa XPS e=40 mm RC200 (material) | 1.000 | 7.43 | 7.43 |
| OND-BT-AC06 | u | Onduline® Accesorios: Listón PVC 2x3 (material) | 1.750 | 1.83 | 3.20 |
| O01OA070 | h | Peón ordinario (material) | 0.100 | 16.29 | 1.63 |
| O01OA090 | h | Cuadrilla A | 0.280 | 45.69 | 12.79 |
|  |  | Costes directos |  |  | 47.83 |

## Precios auxiliares

**O01OA090** h Cuadrilla A

| Código | Ud | Descripción | Rendimiento | Precio | Importe |
|---|---|---|---|---|---|
| O01OA030 | h | Oficial primera (mano de obra) | 1.000 | 19.86 | 19.86 |
| O01OA050 | h | Ayudante (mano de obra) | 1.000 | 17.68 | 17.68 |
| O01OA070 | h | Peón ordinario | 0.500 | 16.29 | 8.15 |
|  |  | Costes directos |  |  | 45.69 |

## Recursos

**ONDBT150P** m2 Placa impermeabilizante Onduline® Bajo Teja DRS BT-150 PLUS. 2x1,05m
Suministro de Placa Onduline® Bajo Teja DRS* (Doble resina & Solape Seguridad) 150 PLUS (Espesor: 2,4 mm - 3,1 Kg/m2) Destinada para la impermeabilización y ventilación bajo tejas curvas de ancho de boca mayor de 18,5 a 22 cm y tejas de encaje como mixta, plana, hormigón o pizarra. Compuesta en masa por fibras minerales y vegetales (+50% procedente de materiales reciclados) saturadas en emulsión bituminosas a altas temperaturas, más resinas de consistencia y durabilidad, sin contenido en amianto. Dimensiones 2x 1 m. Pendiente min.15%. Marcado CE, DOP y EPD Onduline.

**OND_THER_FIJ10** u Onduline® Accesorios ONDUTHERM BASIC: Tornillo SIATE 15 cm + Arandela
Fijación empleada para la sujección de los paneles ONDUTHERM BASIC a soportes continuos de hormigon, ceramico. Tornillo SIATE de 15cm. Compuesto de acero endurecido cementado con tratamiento anti corrosion zincado y pasivado azul.Rosca de pinta gruesa a lo largo de toda la fijación. Cabeza plana avellanda de huella T30, y diam. de 5,5 mm.

**OND-BT-FIJ13** u Onduline® Fijaciones: Arandela PVC Onduline
Arandela de PVC destinada para garantizar la estanqueidad en el uso de fijaciones Onduline como: clavo espiral. Medidas: 2 x 2 x 0,3 cm, 200 Ud/Paq.

**ONDBTAC14** m Onduline® Accesorios : Cinta de butilo auto-adhesiva, ONDUFILM de 45 cm
Compuesta por caucho butílico y protegida con una película de aluminio color terracota. Uso recomendado como sellador de juntas entre paneles ONDUTHERM, formación de limahoyas, limatesas, remates de cumbreras, chimeneas, juntas con paredes, etc. Medidas rollo: 0,45x10m

**ONDBTAC09** cm3 Onduline® - Accesorios : Masilla de polimero Onduflex Plus
Masilla selladora adhesiva monocomponente a base de polímero híbrido que retícula en contacto con la humedad ambiental. Exento de isocianatos, siliconas y disolventes. Ideal para el sellado de juntas entre paneles ONDUTHERM, pegado de tejas a placas Onduline Bajo Teja DRS, pegado de tejas a rastrel de PVC, metálico o pegado de tejas entre sí. Bote de 290 cc

**P05TH020** u Teja hormigón 42x33
Teja de hormigón estándar.

**P07TX015** m2 Placa XPS e=40 mm RC200
Panel rígido de poliestireno extruido XPS, según UNE-EN 13164, de 40 mm de espesor.

**OND-BT-AC06** u Onduline® Accesorios: Listón PVC 2x3
Listón PVC Onduline® para una perfecta sujeción y ventilación de tejas de encaje (mixta, plana y de hormigón). Medidas listón: 2 x 0,03 x 0,022 m
