# Teja curva recuperada. Impermeabilización y ventilación del soporte con placas asfálticas onduladas con Onduline Bajo Teja DRS

- Propiedad del archivo: CONSTRUNARIO
- Formato: FIEBDC-3/2012
- Programa: Construnario Versión 3.51
- Fecha de los precios: 23/11/2023
- Divisa: EUR
- Código: onduline-mat

**E09CTF010** m2 Teja curva recuperada. Impermeabilización y ventilación del soporte con placas asfálticas onduladas con Onduline Bajo Teja DRS
Impermeabilización y ventilación con placas asfálticas Onduline Bajo Teja DRS (Doble Resina & Solape seguridad) modelo Onduline BT-150 PLUS (Espesor: 2,4 mm - 3,1 Kg/m2) (capacidad portante encomendada al tablero estructural de madera, hormigón, panel sándwich, etc. - no incluido -), fijada directamente al soporte con el tornillo universal, incluso cortes a inglete y piezas especiales. Lista para sentar sobre ella la teja curva. Sellado de encuentros y limas con cinta de butilo impermeable ONDUFILM. Según NTE-QTF-17 y NTE-QTS-5. Medido en verdadera magnitud. Incluido p.p. de piezas especiales, caballetes y limas, medios auxiliares y elementos de seguridad, s/NTE-QTT-11.

| Código | Ud | Descripción | Rendimiento | Precio | Importe |
|---|---|---|---|---|---|
| ONDBT150P | m2 | Placa impermeabilizante Onduline® Bajo Teja DRS BT-150 PLUS. 2x1,05m (material) | 1.120 | 8.37 | 9.37 |
| OND-BT-FIJ01 | u | Onduline® Fijaciones : Tornillo universal 6,5 para madera/metal (material) | 5.000 | 0.11 | 0.55 |
| ONDBTAC14 | m | Onduline® Accesorios : Cinta de butilo auto-adhesiva, ONDUFILM de 45 cm (material) | 0.100 | 5.38 | 0.54 |
| O01OA030 | h | Oficial primera (material) | 0.130 | 19.86 | 2.58 |
| O01OA050 | h | Ayudante (material) | 0.130 | 17.68 | 2.30 |
| O01OA070 | h | Peón ordinario (material) | 0.100 | 16.29 | 1.63 |
|  |  | Costes directos |  |  | 16.97 |

## Recursos

**ONDBT150P** m2 Placa impermeabilizante Onduline® Bajo Teja DRS BT-150 PLUS. 2x1,05m
Suministro de Placa Onduline® Bajo Teja DRS* (Doble resina & Solape Seguridad) 150 PLUS (Espesor: 2,4 mm - 3,1 Kg/m2) Destinada para la impermeabilización y ventilación bajo tejas curvas de ancho de boca mayor de 18,5 a 22 cm y tejas de encaje como mixta, plana, hormigón o pizarra. Compuesta en masa por fibras minerales y vegetales (+50% procedente de materiales reciclados) saturadas en emulsión bituminosas a altas temperaturas, más resinas de consistencia y durabilidad, sin contenido en amianto. Dimensiones 2x 1 m. Pendiente min.15%. Marcado CE, DOP y EPD Onduline.

**OND-BT-FIJ01** u Onduline® Fijaciones : Tornillo universal 6,5 para madera/metal
Tornillo con cabeza Philips y arandela para garantizar la estanqueidad incluida. Gracias a su punta de broca, permite la fijación tanto sobre rastreles metálicos y de madera, asegurando un perfecto sellado. Longitud total: 6,5cm, Longitud útil: 6cm, Diámetro: 3,9mm, Punta de broca, 100 Ud/Paq.

**ONDBTAC14** m Onduline® Accesorios : Cinta de butilo auto-adhesiva, ONDUFILM de 45 cm
Compuesta por caucho butílico y protegida con una película de aluminio color terracota. Uso recomendado como sellador de juntas entre paneles ONDUTHERM, formación de limahoyas, limatesas, remates de cumbreras, chimeneas, juntas con paredes, etc. Medidas rollo: 0,45x10m
