# Teja Mixta recuperada. Impermeabilizacion con placas asfálticas onduladas de Onduline Bajo Teja DRS y listón PVC

- Propiedad del archivo: CONSTRUNARIO
- Formato: FIEBDC-3/2012
- Programa: Construnario Versión 3.51
- Fecha de los precios: 23/11/2023
- Divisa: EUR
- Código: onduline-mat

**E09CTF020** m2 Teja Mixta recuperada. Impermeabilizacion con placas asfálticas onduladas de Onduline Bajo Teja DRS y listón PVC
Impermeabilización y ventilación con placas asfálticas Onduline Bajo Teja DRS (Doble Resina & Solape seguridad) modelo Onduline BT-50 (Espesor: 2,4 mm - 3,1 Kg/m2) (capacidad portante encomendada a tablero estructural de madera, panel sándwich, etc. - no incluido-). Clavada directamente sobre dicho tablero, incluso clavazón de listones de PVC, paralelos al alero, listo para colocar sobre ellos la teja mixta. Sellado de encuentros y limas con cinta de butilo impermeable ONDUFILM. Según NTE-QTF-17 y NTE-QTS-5. Medido en verdadera magnitud. Incluido p.p. de piezas especiales, caballetes y limas, medios auxiliares y elementos de seguridad, s/NTE-QTT-11.

| Código | Ud | Descripción | Rendimiento | Precio | Importe |
|---|---|---|---|---|---|
| ONDBT50 | m2 | Placa impermeabilizante Onduline® Bajo Teja DRS BT-50. 2x1,03m (material) | 1.120 | 8.5 | 9.52 |
| ONDBTAC14 | m | Onduline® Accesorios : Cinta de butilo auto-adhesiva, ONDUFILM de 45 cm (material) | 0.100 | 5.38 | 0.54 |
| OND-BT-AC06 | u | Onduline® Accesorios: Listón PVC 2x3 (material) | 1.750 | 1.83 | 3.20 |
| ONDBTAC09 | cm3 | Onduline® - Accesorios : Masilla de polimero Onduflex Plus (material) | 0.020 | 6.73 | 0.13 |
| ONDTORNCOMP | u | Onduline® Fijaciones: Tornillo compact. 8 cm para madera (material) | 8.000 | 0.14 | 1.12 |
| O01OA030 | h | Oficial primera (material) | 0.140 | 19.86 | 2.78 |
| O01OA050 | h | Ayudante (material) | 0.140 | 17.68 | 2.48 |
| O01OA070 | h | Peón ordinario (material) | 0.140 | 16.29 | 2.28 |
|  |  | Costes directos |  |  | 22.05 |

## Recursos

**ONDBT50** m2 Placa impermeabilizante Onduline® Bajo Teja DRS BT-50. 2x1,03m
Suministro de Placa Onduline Bajo Teja DRS (Doble Resina & Solape seguridad) BT-50 (Espesor: 2,4 mm - 3,1 Kg/m2).Destinada para la impermeabilización y ventilación bajo tejas de encaje como mixta, plana, hormigón o pizarra. Compuesta en masa por fibras minerales y vegetales (+50% procedente de materiales reciclados), saturadas en emulsión bitumunosas a altas temperaturas, mas resinas de consistencia y durabilidad, sin contenido en amianto. Dimensiones: 2 x 1 m. Pendiente min.15%. Marcado CE, DOP y EPD Onduline.

**ONDBTAC14** m Onduline® Accesorios : Cinta de butilo auto-adhesiva, ONDUFILM de 45 cm
Compuesta por caucho butílico y protegida con una película de aluminio color terracota. Uso recomendado como sellador de juntas entre paneles ONDUTHERM, formación de limahoyas, limatesas, remates de cumbreras, chimeneas, juntas con paredes, etc. Medidas rollo: 0,45x10m

**OND-BT-AC06** u Onduline® Accesorios: Listón PVC 2x3
Listón PVC Onduline® para una perfecta sujeción y ventilación de tejas de encaje (mixta, plana y de hormigón). Medidas listón: 2 x 0,03 x 0,022 m

**ONDBTAC09** cm3 Onduline® - Accesorios : Masilla de polimero Onduflex Plus
Masilla selladora adhesiva monocomponente a base de polímero híbrido que retícula en contacto con la humedad ambiental. Exento de isocianatos, siliconas y disolventes. Ideal para el sellado de juntas entre paneles ONDUTHERM, pegado de tejas a placas Onduline Bajo Teja DRS, pegado de tejas a rastrel de PVC, metálico o pegado de tejas entre sí. Bote de 290 cc

**ONDTORNCOMP** u Onduline® Fijaciones: Tornillo compact. 8 cm para madera
Tornillo para madera 8 cm, fijación de placas Onduline Bajo Teja con listón PVC o rastrel de madera a soportes de madera. Fijación para madera con excelente agarre y una rápida instalación. Cabeza con forma de arandela para una mejor capacidad de tracción. Rosca parcial con resaltes en la transición a la parte no roscada para reducir el par de apriete.
