# Panel sándwich Ondutherm H19+A80+FAB10, Friso abeto barnizado incoloro

- Propiedad del archivo: CONSTRUNARIO
- Formato: FIEBDC-3/2012
- Programa: Construnario Versión 3.51
- Fecha de los precios: 23/11/2023
- Divisa: EUR
- Código: onduline-mat

**E09CTM040** m2 Panel sándwich Ondutherm H19+A80+FAB10, Friso abeto barnizado incoloro
Tablero para cubierta inclinada formado por panel sándwich Ondutherm de Onduline formado por dos tableros unidos a un núcleo interno aislante de poliestireno extruido, tipo H19+A80+FAB10 de 250x60 cm, tablero superior de aglomerado hidrófugo de 19 mm, núcleo de XPS alta densidad de 8 cm y tablero inferior acabado en abeto friso de abeto barnizado incoloro de 10 mm de espesor. Colocados con los lados mayores perpendiculares a los apoyos y al tresbolillo, fijados a la estructura portante con tirafondo 15cm para madera. Lámina Ondufilm 7,5 cm autoadhesiva impermeabilizante en las juntas entre paneles. Según NTE-QTF-17 y NTE-QTS-5. Medido en verdadera magnitud. Incluido p.p. de piezas especiales, encuentros, incluso replanteo, cortes, fijación y limpieza, medios auxiliares y elementos de seguridad, s/NTE-QTT-11.

| Código | Ud | Descripción | Rendimiento | Precio | Importe |
|---|---|---|---|---|---|
| H19-A80-FAB10 | m2 | Onduline® - ONDUTHERM friso abeto barnizado incoloro 10 mm, H19-A80-FAB10 2500x600mm (material) | 1.000 | 68.62 | 68.62 |
| OND-THER-AC02 | m | Onduline® Accesorios: Cinta de butilo auto-adhesiva Ondufilm 7.5 cm (material) | 1.500 | 2.03 | 3.05 |
| ONDTHERFIJ04 | u | Onduline® - Fijaciones ONDUTHERM - Tirafondo 15 cm para madera (material) | 5.000 | 0.3 | 1.50 |
| O01OB150 | h | Oficial 1ª carpintero (mano de obra) | 0.200 | 19.92 | 3.98 |
| O01OB160 | h | Ayudante carpintero (mano de obra) | 0.200 | 18.01 | 3.60 |
|  |  | Costes directos |  |  | 80.75 |

## Recursos

**H19-A80-FAB10** m2 Onduline® - ONDUTHERM friso abeto barnizado incoloro 10 mm, H19-A80-FAB10 2500x600mm
Panel sándwich para cubierta inclinada ONDUTHERM de Onduline, formado por tablero aglomerado hidrófugo de 19 mm en la cara exterior. Núcleo de poliestireno extruido XPS de alta densidad de 80 mm encaje machi-hembrado y acabado interior de friso de abeto barnizado incoloro de 10mm. Dimensiones: 2500x600mm - Espesor total: 109mm

**OND-THER-AC02** m Onduline® Accesorios: Cinta de butilo auto-adhesiva Ondufilm 7.5 cm
Compuesta por caucho butílico y protegida con una película de aluminio color terracota. Uso recomendado como sellador de juntas entre paneles ONDUTHERM, formación de limahoyas, limatesas, remates de cumbreras, chimeneas, juntas con paredes, etc. Medidas rollo: 0,075x10m

**ONDTHERFIJ04** u Onduline® - Fijaciones ONDUTHERM - Tirafondo 15 cm para madera
Fijación destinada para la sujección del panel sándwich ONDUTHERM en estructuras de madera. La punta de la fijación ha de introducirse en la estructura de madera al menos 4cm. Cabeza avellanada - Huella Torx 30 - Longitud:15 cm - 100 Ud/Paq
