# Teja cerámica plana moneo recuperada, sobre listón PVC+ Onduline Bajo Teja DRS BT-50

- Propiedad del archivo: CONSTRUNARIO
- Formato: FIEBDC-3/2012
- Programa: Construnario Versión 3.51
- Fecha de los precios: 23/11/2023
- Divisa: EUR
- Código: onduline-mat

**E09ICP050** m2 Teja cerámica plana moneo recuperada, sobre listón PVC+ Onduline Bajo Teja DRS BT-50
Cubierta de teja cerámica plana Moneo roja de 46x29 cm, fijada mediante la colocación de listones Onduline fijados al soporte por medio de clavos taco, atravesando por la parta alta de la onda la placa impermeabilizante asfáltica Onduline Bajo Teja DRS (Doble Resina & Solape seguridad) modelo Onduline BT-50 (Espesor: 2,4 mm - 3,1 Kg/m2), fijada al soporte de cubierta, incluso clavazón de listones de PVC, paralelos al alero, listo para colocar sobre ellos la teja plana, fijada al rastrel mediante masilla Onduflex Plus. Sellado de encuentros y limas con cinta de butilo impermeable ONDUFILM. Según NTE-QTF-17 y NTE-QTS-5. Medido en verdadera magnitud. Incluido p.p. de piezas especiales, caballetes y limas, medios auxiliares y elementos de seguridad, s/NTE-QTT-11.

| Código | Ud | Descripción | Rendimiento | Precio | Importe |
|---|---|---|---|---|---|
| ONDBT50 | m2 | Placa impermeabilizante Onduline® Bajo Teja DRS BT-50. 2x1,03m (material) | 1.100 | 8.5 | 9.35 |
| OND-BT-FIJ07 | u | Onduline® fijaciones bajo teja: Clavo taco de 9 cm para hormigón. (material) | 8.000 | 0.09 | 0.72 |
| OND-BT-FIJ13 | u | Onduline® Fijaciones: Arandela PVC Onduline (material) | 8.000 | 0.04 | 0.32 |
| OND-BT-AC06 | u | Onduline® Accesorios: Listón PVC 2x3 (material) | 1.750 | 1.83 | 3.20 |
| ONDBTAC14 | m | Onduline® Accesorios : Cinta de butilo auto-adhesiva, ONDUFILM de 45 cm (material) | 0.100 | 5.38 | 0.54 |
| O01OA030 | h | Oficial primera (material) | 0.420 | 19.86 | 8.34 |
| O01OA050 | h | Ayudante (material) | 0.420 | 17.68 | 7.43 |
|  |  | Costes directos |  |  | 29.90 |

## Recursos

**ONDBT50** m2 Placa impermeabilizante Onduline® Bajo Teja DRS BT-50. 2x1,03m
Suministro de Placa Onduline Bajo Teja DRS (Doble Resina & Solape seguridad) BT-50 (Espesor: 2,4 mm - 3,1 Kg/m2).Destinada para la impermeabilización y ventilación bajo tejas de encaje como mixta, plana, hormigón o pizarra. Compuesta en masa por fibras minerales y vegetales (+50% procedente de materiales reciclados), saturadas en emulsión bitumunosas a altas temperaturas, mas resinas de consistencia y durabilidad, sin contenido en amianto. Dimensiones: 2 x 1 m. Pendiente min.15%. Marcado CE, DOP y EPD Onduline.

**OND-BT-FIJ07** u Onduline® fijaciones bajo teja: Clavo taco de 9 cm para hormigón
El CLAVO TACO Onduline es una fijación compuesta de acero bricomatado. Especialmente desinada para la fijación en forjado de hormigón, que asegura un agarre excepcional y de fácil aplicación, sin necesidad de colocar un taco plástico. No incluye arandela. Longitud: 9 cm, Diámetro 5 mm, 200 Ud/Paq.

**OND-BT-FIJ13** u Onduline® Fijaciones: Arandela PVC Onduline
Arandela de PVC destinada para garantizar la estanqueidad en el uso de fijaciones Onduline como: clavo espiral. Medidas: 2 x 2 x 0,3 cm, 200 Ud/Paq.

**OND-BT-AC06** u Onduline® Accesorios: Listón PVC 2x3
Listón PVC Onduline® para una perfecta sujeción y ventilación de tejas de encaje (mixta, plana y de hormigón). Medidas listón: 2 x 0,03 x 0,022 m

**ONDBTAC14** m Onduline® Accesorios : Cinta de butilo auto-adhesiva, ONDUFILM de 45 cm
Compuesta por caucho butílico y protegida con una película de aluminio color terracota. Uso recomendado como sellador de juntas entre paneles ONDUTHERM, formación de limahoyas, limatesas, remates de cumbreras, chimeneas, juntas con paredes, etc. Medidas rollo: 0,45x10m
