# Onduline® - ONDUTHERM friso abeto blanco decapé 10 mm, H16-A40-FABD10 2500x600mm

- Propiedad del archivo: CONSTRUNARIO
- Formato: FIEBDC-3/2012
- Programa: Construnario Versión 3.51
- Fecha de los precios: 23/11/2023
- Divisa: EUR

**H16-A40-FABD10** m2 Onduline® - ONDUTHERM friso abeto blanco decapé 10 mm, H16-A40-FABD10 2500x600mm
Precio: 56.14
Panel sándwich para cubierta inclinada ONDUTHERM de Onduline, formado por tablero aglomerado hidrófugo de 16 mm en la cara exterior. Núcleo de poliestireno extruido XPS de alta densidad de 40 mm encaje machi-hembrado y acabado interior de friso de abeto blanco decapé de 10mm. Dimensiones: 2500x600mm - Espesor total: 66mm
