# Onduline® - ONDUTHERM Yeso 13 mm, H19-A100-Y13 2500x600mm

- Propiedad del archivo: CONSTRUNARIO
- Formato: FIEBDC-3/2012
- Programa: Construnario Versión 3.51
- Fecha de los precios: 23/11/2023
- Divisa: EUR

**H19-A100-Y13** m2 Onduline® - ONDUTHERM Yeso 13 mm, H19-A100-Y13 2500x600mm
Precio: 56.37
Panel sándwich para cubierta inclinada ONDUTHERM de Onduline, formado por tablero aglomerado hidrófugo de 19mm en la cara exterior. Núcleo de poliestireno extruido XPS de alta densidad de 100 mm encaje machi-hembrado y acabado interior de cartón-yeso de 13mm. Dimensiones: 2500x600mm - Espesor total: 132mm
