# Onduline® - BARDOLINE® Rectangular: Rojo y negro - Dim: 1 x 0,34m

- Propiedad del archivo: CONSTRUNARIO
- Formato: FIEBDC-3/2012
- Programa: Construnario Versión 3.51
- Fecha de los precios: 23/11/2023
- Divisa: EUR

**OND-BARD-01** m2 Onduline® - BARDOLINE® Rectangular: Rojo y negro - Dim: 1 x 0,34m
Precio: 16.79
BARDOLINE® es una tégola asfáltica impermeable (20% pendiente min.) de alta calidad que proporciona un acabado estético a la cubierta. Formato: Rectangular - Nº lamas: 4 - Colores: rojo, negro - Dimensiones 1 x 0,34m - 21 Ud/Paq. - Sup. Útil Paq: 3,05m2 - Peso: 10,5Kg/m2
