# Onduline® - ONDUTISS® BARRIER 110 - Dim. Rollo: 50x1,5m - Gramaje 110 gr

- Propiedad del archivo: CONSTRUNARIO
- Formato: FIEBDC-3/2012
- Programa: Construnario Versión 3.51
- Fecha de los precios: 23/11/2023
- Divisa: EUR

**OND-BARRIER-110** m2 Onduline® - ONDUTISS® BARRIER 110 - Dim. Rollo: 50x1,5m - Gramaje 110 gr
Precio: 1.38
ONDUTISS® BARRIER es una lámina multicapa de PE (Polietileno) barrera de vapor. Destinada para la protección de cubiertas y fachada contra el vapor proveniente del interior del edifício y del viento.Aporta una protección fiable que previene el desarollo de hongos y moho. Dim. rollo: 50x1,5m - Gramaje: 110gr - Nº capas: 3
