# Placa impermeabilizante OndulineŽ Bajo Teja DRS BT-190. 2x0,95m

- Propiedad del archivo: CONSTRUNARIO
- Formato: FIEBDC-3/2012
- Programa: Construnario Versión 3.51
- Fecha de los precios: 23/11/2023
- Divisa: EUR

**OND-BT-190** m2 Placa impermeabilizante OndulineŽ Bajo Teja DRS BT-190. 2x0,95m
Precio: 8.82
Suministro de Placa Onduline Bajo Teja DRS (Doble Resina & Solape seguridad) BT-190 (Espesor: 2,6 mm - 3 Kg/m2). Destinada para la impermeabilización y ventilación bajo tejas curvas de un ancho de boca mayor superior a 22 cm. Compuesta en masa por fibras minerales y vegetales saturadas en emulsión bituminosas a altas temperaturas, mas resinas de consistencia y durabilidad, sin contenido en amianto. Dimensiones: 2 x 0,95 m. Pendiente min.15%. Marcado CE, DOP y EPD Onduline.
