# Onduline® Accesorios: Perfil metálico Bajo Teja Onduline 2 m

- Propiedad del archivo: CONSTRUNARIO
- Formato: FIEBDC-3/2012
- Programa: Construnario Versión 3.51
- Fecha de los precios: 23/11/2023
- Divisa: EUR

**OND-BT-AC07** u Onduline® Accesorios: Perfil metálico Bajo Teja Onduline 2 m
Precio: 2.95
El perfil metálico bajo teja Onduline está compuesto de acero galvanizado lacado blanco. Se presenta en 2 metros de largo y una sección total de 20 x 50 mm. diseñado para la instalación en seco bajo todo tipo de tejas de encaje (con tacón), como tejas cerámicas mixtas, tejas planas o tejas de hormigón.
