# OndulineŽ Accesorios : Peine de alero anti-pájaros de ventilación

- Propiedad del archivo: CONSTRUNARIO
- Formato: FIEBDC-3/2012
- Programa: Construnario Versión 3.51
- Fecha de los precios: 23/11/2023
- Divisa: EUR

**OND-BT-AC15** m OndulineŽ Accesorios : Peine de alero anti-pájaros de ventilación
Precio: 4.17
Peine de PVC para el remate de alero. Evita la entrada de pájaros manteniendo la ventilación del tejado. Largo: 1m, Ancho: 7cm, Ancho base: 2cm, Color: Negro.
