# OndulineŽ Accesorios : Pieza Limahoya (rojo y negra)

- Propiedad del archivo: CONSTRUNARIO
- Formato: FIEBDC-3/2012
- Programa: Construnario Versión 3.51
- Fecha de los precios: 23/11/2023
- Divisa: EUR

**OND-BT-AC16** m OndulineŽ Accesorios : Pieza Limahoya (rojo y negra)
Precio: 7.85
Fabricada con el mismo material y especificaciones que las placas OndulineŽ Bajo Teja, la pieza de limahoya Onduline, se adapta a cualquier ángulo para garantizar una completa estanqueidad en limahoyas. Dimensiones: 0,90x0,50m
