# OndulineŽ Accesorios : Impermeabilización y ventilación en cumbrera ONDULAIR

- Propiedad del archivo: CONSTRUNARIO
- Formato: FIEBDC-3/2012
- Programa: Construnario Versión 3.51
- Fecha de los precios: 23/11/2023
- Divisa: EUR

**OND-BT-AC19** m OndulineŽ Accesorios : Impermeabilización y ventilación en cumbrera ONDULAIR
Precio: 6.31
Banda autoadhesiva, flexible, transpirable e impermeable de polipropileno en la parte central y metálica en los extremos. Ideal para ejecutar diversos remates de cubierta en seco, siendo especialmente indicado para el remate de cumbrera en seco y limatesa ventilada. Dimensiones: 5 x 0,38m
