# Onduline® Accesorios : Banda metálica moldeable, METALFILM

- Propiedad del archivo: CONSTRUNARIO
- Formato: FIEBDC-3/2012
- Programa: Construnario Versión 3.51
- Fecha de los precios: 23/11/2023
- Divisa: EUR

**OND-BT-AC20** u Onduline® Accesorios : Banda metálica moldeable, METALFILM
Precio: 10.48
Banda metálica moldeable e impermeable de color teja indicada para el retranqueo de placas en aleros, canalones ocultos, etc. Cuenta con una tira de butilo para el pegado a la superfície en sus laterales. Dimensiones: 5 m x 0,40 m
