# Onduline® Accesorios : Banda auto-adhesiva de butilo reforzado con aluminio FLASHING BAND 2,5 x 0,39 m

- Propiedad del archivo: CONSTRUNARIO
- Formato: FIEBDC-3/2012
- Programa: Construnario Versión 3.51
- Fecha de los precios: 23/11/2023
- Divisa: EUR

**OND-BT-AC21** u Onduline® Accesorios : Banda auto-adhesiva de butilo reforzado con aluminio FLASHING BAND 2,5 x 0,39 m
Precio: 8.72
Banda autoadhesiva de butilo reforzado en su cara exterior con aluminio. Combina una alta flexibilidad, un excelente pegado a múltiples superfícias y resistencia al exterior frente a los rayos UV. Es utilizada para la impermeabilización o sellado de remates de chimenea, alero, canalón oculto, etc, Dimensiones rollo: 2,5 x 0,39m
