# OndulineŽ Fijaciones : Clavo espiral de 8 cm para madera + Arandela Onduline

- Propiedad del archivo: CONSTRUNARIO
- Formato: FIEBDC-3/2012
- Programa: Construnario Versión 3.51
- Fecha de los precios: 23/11/2023
- Divisa: EUR

**OND-BT-FIJ02** u OndulineŽ Fijaciones : Clavo espiral de 8 cm para madera + Arandela Onduline
Precio: 0.08
Está compuesto de acero zincado, dotado de un torneado en forma de espiral, que asegura un agarre excepcional de las placas Onduline Bajo Teja a todo tipo de soportes de madera. Longitud: 8cm - Cabeza: Plana - 200 Ud/Paq.
