# Onduline® fijaciones bajo teja: Clavo taco de 9 cm para hormigón

- Propiedad del archivo: CONSTRUNARIO
- Formato: FIEBDC-3/2012
- Programa: Construnario Versión 3.51
- Fecha de los precios: 23/11/2023
- Divisa: EUR

**OND-BT-FIJ07** u Onduline® fijaciones bajo teja: Clavo taco de 9 cm para hormigón.
Precio: 0.09
El CLAVO TACO Onduline es una fijación compuesta de acero bricomatado. Especialmente desinada para la fijación en forjado de hormigón, que asegura un agarre excepcional y de fácil aplicación, sin necesidad de colocar un taco plástico. No incluye arandela. Longitud: 9 cm, Diámetro 5 mm, 200 Ud/Paq.
