# Onduline® Fijaciones: Broca para el Clavo taco de 7 y 9 cm + Arandela

- Propiedad del archivo: CONSTRUNARIO
- Formato: FIEBDC-3/2012
- Programa: Construnario Versión 3.51
- Fecha de los precios: 23/11/2023
- Divisa: EUR

**OND-BT-FIJ11** u Onduline® Fijaciones: Broca para el Clavo taco de 7 y 9 cm + Arandela
Precio: 1.82
Broca tipo SDS para la realización de taladros en forjado de hormigón, destinada para el Clavo Taco de 7 y 9 cm de longitud. Longitud total: 16cm. Longitud útil: 10 cm. Diametro: 5 mm
