# Onduline® - FONDALINE® 500 - Dim: 2,1 x28 m

- Propiedad del archivo: CONSTRUNARIO
- Formato: FIEBDC-3/2012
- Programa: Construnario Versión 3.51
- Fecha de los precios: 23/11/2023
- Divisa: EUR

**OND-FOND-500** m2 Onduline® - FONDALINE® 500 - Dim: 2,1 x28 m
Precio: 2.15
FONDALINE® 500 es una membrana de polietileno de alta densidad (PEHD) que protege física y químicamente las estructuras en contacto con la tierra. Dimensión rollo: 2,1 x 20 m.
