# Onduline® - ONDUCLAIR® PC Gran Onda - Dim: 1,10 x 1,52/2/2,5/3m

- Propiedad del archivo: CONSTRUNARIO
- Formato: FIEBDC-3/2012
- Programa: Construnario Versión 3.51
- Fecha de los precios: 23/11/2023
- Divisa: EUR

**OND-PC-01** m2 Onduline® - ONDUCLAIR® PC Gran Onda - Dim: 1,10 x 1,52/2/2,5/3m.
Precio: 17.25
ONDUCLAIR® PC Gran onda es una placa translúcida ondulada de resina termo-plástica de policarbonato de 1mm, permite aprovechar la luz natural en cubiertas y fachadas. Gracias a su técnica de coextrusión en el proceso de fabricación, las placas están protegidas contra los rayos UV en su cara exterior, garantizando su estabilidad luminosa en el tiempo. Muy resistentes a los cambios de temperatura. Estabilidad de transmisión luminosa (90%) a lo largo del tiempo (10 años de garantía) y buen comportamiento frente al fuego (Bs1,d0). Buena resistencia al granizo e impactos. Medidas: 1,10 x 1,52/2/2,5/3m - 10% pendiente min.
