# Onduline® - Accesorios ONDUCLAIR® PC Celular - Perfil H (4/6 mm) - Dim: 2 m

- Propiedad del archivo: CONSTRUNARIO
- Formato: FIEBDC-3/2012
- Programa: Construnario Versión 3.51
- Fecha de los precios: 23/11/2023
- Divisa: EUR

**OND-PC-AC01** m Onduline® - Accesorios ONDUCLAIR® PC Celular - Perfil H (4/6 mm) - Dim: 2 m
Precio: 5.32
Los perfiles H, están compuestos a base de policarbonato, en forma de H. Los perfiles H son empleados para la unión lateral entre dos placas ONDUCLAIR PC Celular de 4/6mm, dotando de estabilidad a estas. Medidas: 2m
