# Onduline® - Accesorios ONDUCLAIR® PC Celular - Pefil U (4/6mm). - Dim: 2,1 m

- Propiedad del archivo: CONSTRUNARIO
- Formato: FIEBDC-3/2012
- Programa: Construnario Versión 3.51
- Fecha de los precios: 23/11/2023
- Divisa: EUR

**OND-PC-AC04** m Onduline® - Accesorios ONDUCLAIR® PC Celular - Pefil U (4/6mm). - Dim: 2,1 m
Precio: 1.53
Los perfiles U, están compuestos a base de policarbonato, en forma de U. Los perfiles U son empleados para el cierre perimetral de las placas de ONDUCLAIR PC Celular de 4/6 mm. Estos perfiles están destinados para proteger la placa de filtraciones de agua, entrada de polvo y pequeños animales. Medidas: 2,1 m
