# Onduline® - Accesorios ONDUCLAIR® PC Celular - Perfil U (16 mm) - Dim: 2,1 m

- Propiedad del archivo: CONSTRUNARIO
- Formato: FIEBDC-3/2012
- Programa: Construnario Versión 3.51
- Fecha de los precios: 23/11/2023
- Divisa: EUR

**OND-PC-AC06** m Onduline® - Accesorios ONDUCLAIR® PC Celular - Perfil U (16 mm) - Dim: 2,1 m
Precio: 3.22
Los perfiles U, están compuestos a base de policarbonato, en forma de U. Los perfiles U son empleados para el cierre perimetral de las placas de ONDUCLAIR PC Celular de 16 mm. Estos perfiles están destinados para proteger la placa de filtraciones de agua, entrada de polvo y pequeños animales. Medidas: 2,1 m
