# Onduline® - ONDUCLAIR® Celular de 10 mm - Dim: 2/3/4 x 0,98 m

- Propiedad del archivo: CONSTRUNARIO
- Formato: FIEBDC-3/2012
- Programa: Construnario Versión 3.51
- Fecha de los precios: 23/11/2023
- Divisa: EUR

**OND-PCC-03** m2 Onduline® - ONDUCLAIR® Celular de 10 mm - Dim: 2/3/4 x 0,98 m
Precio: 21.68
ONDUCLAIR® PC CELULAR de 10 mm son placas translúcidas lisas compuestas de resina termo-plástica de policarbonato, y una celda de 2 paredes. Permite aprovechar la luz natural en cubiertas y fachadas. Gracias a su técnica de coextrusión en el proceso de fabricación, las placas están protegidas contra los rayos UV, garantizando su estabilidad luminosa en el tiempo. Muy resistentes a los cambios de temperatura. Estabilidad de transmisión luminosa (64%) a lo largo del tiempo (10 años de garantía) y buen comportamiento frente al fuego (Bs1,d0). Buena resistencia al granizo e impactos. Medidas: Medidas: 2/3/4 x 0,98m, otras medidas consultar con Onduline - 20% pendiente min.
