# Onduline® - ONDUCLAIR® Celular Ondulado 6 mm -Dim: 2/2,5/3 x 1,1 m

- Propiedad del archivo: CONSTRUNARIO
- Formato: FIEBDC-3/2012
- Programa: Construnario Versión 3.51
- Fecha de los precios: 23/11/2023
- Divisa: EUR

**OND-PCC-06** m2 Onduline® - ONDUCLAIR® Celular Ondulado 6 mm -Dim: 2/2,5/3 x 1,1 m
Precio: 40.12
ONDUCLAIR® PC CELULAR de 16 mm son placas translúcidas onduladas con formato gran onda, compuestas de resina termo-plástica de policarbonato, y una celda de 3 paredes con forma de N. Permite aprovechar la luz natural en cubiertas y fachadas. Gracias a su técnica de coextrusión en el proceso de fabricación, las placas están protegidas contra los rayos UV, garantizando su estabilidad luminosa en el tiempo. Muy resistentes a los cambios de temperatura. Estabilidad de transmisión luminosa (73%) a lo largo del tiempo (10 años de garantía) y buen comportamiento frente al fuego (Bs1,d0). Buena resistencia al granizo e impactos. Medidas: 2/2,5/3 x 1,1 m.
