# Onduline® - ONDUCLAIR® PLR Rollo Ondulado - Dim: 1,25 x 30m

- Propiedad del archivo: CONSTRUNARIO
- Formato: FIEBDC-3/2012
- Programa: Construnario Versión 3.51
- Fecha de los precios: 23/11/2023
- Divisa: EUR

**OND-PLR-04** m2 Onduline® - ONDUCLAIR® PLR Rollo Ondulado - Dim: 1,25 x 30m
Precio: 7.91
Rollos ondulados translúcidos (mini onda) de resina de poliéster reforzada con fibra de vidrio de 0,7 mm de espesor,transmisión luminosa del 83%. Dimensiones rollo: 1,25 x 30m
