# Onduline® - ONDUCLAIR® PLR Rollo liso. -Dim: 1,25 x 30m

- Propiedad del archivo: CONSTRUNARIO
- Formato: FIEBDC-3/2012
- Programa: Construnario Versión 3.51
- Fecha de los precios: 23/11/2023
- Divisa: EUR

**OND-PLR-05** m2 Onduline® - ONDUCLAIR® PLR Rollo liso. -Dim: 1,25 x 30m
Precio: 10.79
Rollos translúcidos liso de resina de poliéster reforzada con fibra de vidrio de 1mm de espesor, transmisión luminosa del 83%. Dimensiones rollo: 1,25 x 30m
