# Onduline® - ONDUCLAIR® PLR COLOR Gran Onda. Rojo, gris - Dim: 2 x 1,10 m

- Propiedad del archivo: CONSTRUNARIO
- Formato: FIEBDC-3/2012
- Programa: Construnario Versión 3.51
- Fecha de los precios: 23/11/2023
- Divisa: EUR

**OND-PLR-06** m2 Onduline® - ONDUCLAIR® PLR COLOR Gran Onda. Rojo, gris - Dim: 2 x 1,10 m
Precio: 20.97
Placa opaca ondulada de resina de poliéster reforzada con fibra de vidrio de 1,3 mm de espesor. Colores: Rojo, gris. Dimensiones estándar: Ancho: 1,10 m. Largo: 2 m PRINCIPALES Y VENTAJAS RESPECTO A OTRO TIPO DE PLACAS: • Imputrescible e inoxidable (no se corroe) • Resistencia en ambientes químicos, ganaderos y metalúrgicos* • Alta resistencia a rayos UV • Alta resistencia mecánica (1,3 mm espesor) • Gran ligereza (1,68 Kg/m2) • No corta ni produce virutas peligrosas (manipulación más segura) • Gran estabilidad y durabilidad del color (pintado en masa) • Garantía Onduline de 10 años
