# OndulineŽ - Fijaciones ONDUTHERM - Clavos espiral 11,5cm para madera

- Propiedad del archivo: CONSTRUNARIO
- Formato: FIEBDC-3/2012
- Programa: Construnario Versión 3.51
- Fecha de los precios: 23/11/2023
- Divisa: EUR

**OND-THER-FIJ01** u OndulineŽ - Fijaciones ONDUTHERM - Clavos espiral 11,5cm para madera
Precio: 0.09
Clavo torneado en forma de espiral para estructuras de madera. Longitud: 8 y 11,5 cm - Cabeza plana - 200 Ud/Paq
