# OndulineŽ - Fijaciones ONDUTHERM - Arandela PVC para clavo espiral

- Propiedad del archivo: CONSTRUNARIO
- Formato: FIEBDC-3/2012
- Programa: Construnario Versión 3.51
- Fecha de los precios: 23/11/2023
- Divisa: EUR

**OND-THER-FIJ02** u OndulineŽ - Fijaciones ONDUTHERM - Arandela PVC para clavo espiral
Precio: 0.04
Arandela plástica para clavo espiral OndulineŽ. Medidas: 2 x 2 x 0,3 cm - 200 Ud/Paq
