# Onduline® - Fijaciones ONDUTHERM - Tirafondo 20 cm para madera

- Propiedad del archivo: CONSTRUNARIO
- Formato: FIEBDC-3/2012
- Programa: Construnario Versión 3.51
- Fecha de los precios: 23/11/2023
- Divisa: EUR

**OND-THER-FIJ05** u Onduline® - Fijaciones ONDUTHERM - Tirafondo 20 cm para madera
Precio: 0.38
Fijación destinada para la sujección del panel sándwich ONDUTHERM en estructuras de madera. La punta de la fijación ha de introducirse en la estructura de madera al menos 4cm. Cabeza avellanada - Huella Torx 30 - Longitud:20 cm - 100 Ud/Paq
