# Onduline® - Fijaciones ONDUTHERM - Autotaladrante 16cm. Fijación para metal

- Propiedad del archivo: CONSTRUNARIO
- Formato: FIEBDC-3/2012
- Programa: Construnario Versión 3.51
- Fecha de los precios: 23/11/2023
- Divisa: EUR

**OND-THER-FIJ08** u Onduline® - Fijaciones ONDUTHERM - Autotaladrante 16cm. Fijación para metal
Precio: 0.58
Fijación destinada para la sujección del panel sándwich ONDUTHERM en estructuras metálicas. Esta fijación dispone de una punta de broca rosca chapa de alta capacidad de perforación, que permite fijar los paneles sándwich a perfiles metálicos de hasta 10mm de espesor. Se recomienda la realización de un taladro prevío únicamente a los paneles. Cabeza avellanada - Huella Torx 30 - Longitud: 16 cm - 100 Ud/Paq
