# Onduline® Fijaciones: Tornillo compact. 8 cm para madera

- Propiedad del archivo: CONSTRUNARIO
- Formato: FIEBDC-3/2012
- Programa: Construnario Versión 3.51
- Fecha de los precios: 23/11/2023
- Divisa: EUR

**ONDTORNCOMP** u Onduline® Fijaciones: Tornillo compact. 8 cm para madera
Precio: 0.14
Tornillo para madera 8 cm, fijación de placas Onduline Bajo Teja con listón PVC o rastrel de madera a soportes de madera. Fijación para madera con excelente agarre y una rápida instalación. Cabeza con forma de arandela para una mejor capacidad de tracción. Rosca parcial con resaltes en la transición a la parte no roscada para reducir el par de apriete.
