# Tablero OSB Onduline 18 mm machihembrado

- Propiedad del archivo: CONSTRUNARIO
- Formato: FIEBDC-3/2012
- Programa: Construnario Versión 3.51
- Fecha de los precios: 23/11/2023
- Divisa: EUR

**P01ELV070** m2 Tablero OSB Onduline 18 mm machihembrado.
Precio: 9.94
Tablero de virutas de madera orientadas de 18 mm, con encaje machi-hembrado en su cantos para una mejor instalación. Dimensiones: 2,50 x 0,62 m, espesor: 18 mm
