# Teja curva de ventilación 46x29 cm cerámica

- Propiedad del archivo: CONSTRUNARIO
- Formato: FIEBDC-3/2012
- Programa: Construnario Versión 3.51
- Fecha de los precios: 23/11/2023
- Divisa: EUR

| Código | Ud | Descripción | Precio |
|---|---|---|---|
| P05TP030 | u | Teja curva de ventilación 46x29 cm cerámica | 11.20 |
