# Caballete de pendiente + rastrel madera para cumbrera en seco

- Propiedad del archivo: CONSTRUNARIO
- Formato: FIEBDC-3/2012
- Programa: Construnario Versión 3.51
- Fecha de los precios: 23/11/2023
- Divisa: EUR

| Código | Ud | Descripción | Precio |
|---|---|---|---|
| P05TWX150 | u | Caballete de pendiente + rastrel madera para cumbrera en seco | 2.45 |
