# Placa XPS e=40 mm RC200

- Propiedad del archivo: CONSTRUNARIO
- Formato: FIEBDC-3/2012
- Programa: Construnario Versión 3.51
- Fecha de los precios: 23/11/2023
- Divisa: EUR

**P07TX015** m2 Placa XPS e=40 mm RC200
Precio: 7.43
Panel rígido de poliestireno extruido XPS, según UNE-EN 13164, de 40 mm de espesor.
