# SIATE de cubierta Onduline para teja mixta/plana/hormigón (Ondutiss Barrier Reflex130 + Ondutherm Basic H19+A100 + Onduline DRS BT-50)

- Propiedad del archivo: CONSTRUNARIO
- Formato: FIEBDC-3/2012
- Programa: Construnario Versión 3.51
- Fecha de los precios: 23/11/2023
- Divisa: EUR
- Código: onduline-mat

**R17AC190** m2 SIATE de cubierta Onduline para teja mixta/plana/hormigón (Ondutiss Barrier Reflex130 + Ondutherm Basic H19+A100 + Onduline DRS BT-50)
Sistema SIATE cubierta Onduline formado por: Barrera para vapor Ondutiss Barrier Reflex 130 sobre el soporte, colocación del medio panel sándwich Ondutherm BASIC de Onduline formado por un tablero unido a un aislante de poliestireno extruido de alta densidad, tipo H19+A100 de 250x60 cm., tablero superior de aglomerado hidrófugo de 19 mm, núcleo de XPS de alta densidad de 8 cm. fijado a la estructura portante con clavo taco Onduline de 16 cm, lámina autoadhesiva impermeabilizante para sellado de juntas y encuentros, incluso replanteo, cortes, fijación y limpieza. Medido en verdadera magnitud. Impermeabilización de cubierta con placas asfálticas Onduline Bajo Teja DRS (Doble Resina & Solape seguridad) Onduline BT-50 (Espesor: 2.4 mm - 3,1 Kg/m2) y perfil metálico bajo teja Onduline, fijados mecánicamente al soporte con clavo espiral + arandela, y colocación de teja cerámica Mixta Ordesa de 46,6x27,5 cm HDR (Hermanos Díaz Redondo, S.A.). Incluido p.p. de piezas especiales, caballetes y limas, medios auxiliares y elementos de seguridad, s/NTE-QTT-11

| Código | Ud | Descripción | Rendimiento | Precio | Importe |
|---|---|---|---|---|---|
| ONDBVREF | m2 | Onduline® - ONDUTISS® BV REFLEX 130 - Rollo de 50x1,5m. Gramaje 130 gr (material) | 1.000 | 1.48 | 1.48 |
| A100-H19 | m2 | Onduline® - ONDUTHERM Basic A100-H19 2500x600mm (material) | 1.000 | 48.49 | 48.49 |
| OND-THER-AC02 | m | Onduline® Accesorios: Cinta de butilo auto-adhesiva Ondufilm 7.5 cm (material) | 1.500 | 2.03 | 3.05 |
| OND_THER_FIJ11 | u | Onduline® Fijaciones: Tornillo SIATE 18 cm + Arandela - Soporte ceramico y hormigon (material) | 5.000 | 0.36 | 1.80 |
| OND-BT-FIJ13 | u | Onduline® Fijaciones: Arandela PVC Onduline (material) | 5.000 | 0.04 | 0.20 |
| ONDBT50 | m2 | Placa impermeabilizante Onduline® Bajo Teja DRS BT-50. 2x1,03m (material) | 1.145 | 8.5 | 9.73 |
| OND-BT-FIJ01 | u | Onduline® Fijaciones : Tornillo universal 6,5 para madera/metal (material) | 8.000 | 0.11 | 0.88 |
| OND-BT-AC07 | u | Onduline® Accesorios: Perfil metálico Bajo Teja Onduline 2 m (material) | 1.750 | 2.95 | 5.16 |
| OND-BT-AC19 | m | Onduline® Accesorios : Impermeabilización y ventilación en cumbrera ONDULAIR (material) | 0.100 | 6.31 | 0.63 |
| P05TWX150 | u | Caballete de pendiente + rastrel madera para cumbrera en seco (material) | 0.770 | 2.45 | 1.89 |
| P05TWX155 | u | Remate lateral Ordesa cerámico (material) | 0.050 | 2.45 | 0.12 |
| P05TP030 | u | Teja curva de ventilación 46x29 cm cerámica (material) | 0.050 | 11.2 | 0.56 |
| P05TM075 | u | Teja Mixta Ordesa HDR (material) | 11.300 | 0.55 | 6.22 |
| O01OA030 | h | Oficial primera (material) | 0.130 | 19.86 | 2.58 |
| O01OA050 | h | Ayudante (material) | 1.000 | 17.68 | 17.68 |
| O01OA070 | h | Peón ordinario (material) | 0.100 | 16.29 | 1.63 |
|  |  | Costes directos |  |  | 102.10 |

## Recursos

**ONDBVREF** m2 Onduline® - ONDUTISS® BV REFLEX 130 - Rollo de 50x1,5m. Gramaje 130 gr
ONDUTIS BARRIER REFLEX es una membrana barrera de vapor PE (polietileno) reforzada con una lámina de aluminio. Destinado para la protección de todo tipo de cubiertas y fachada contra el vapor proveniente del interior del edificio, de la humedad exterior y del viento. Proporciona una protección fiable que reflecta el calor y previene el desarrollo de hongos y moho. Dim. rollo: 50 x 1,5m - Gramaje: 130gr - Nº capas: 3

**A100-H19** m2 Onduline® - ONDUTHERM Basic A100-H19 2500x600mm
Panel sándwich para cubierta inclinada ONDUTHERM BASIC de Onduline, formado por tablero aglomerado hidrófugo de 19mm en la cara exterior. Núcleo de poliestireno extruido XPS de alta densidad de 100 mm encaje machi-hembrado. Dimensiones: 2500x600mm

**OND-THER-AC02** m Onduline® Accesorios: Cinta de butilo auto-adhesiva Ondufilm 7.5 cm
Compuesta por caucho butílico y protegida con una película de aluminio color terracota. Uso recomendado como sellador de juntas entre paneles ONDUTHERM, formación de limahoyas, limatesas, remates de cumbreras, chimeneas, juntas con paredes, etc. Medidas rollo: 0,075x10m

**OND_THER_FIJ11** u Onduline® Fijaciones: Tornillo SIATE 18 cm + Arandela - Soporte ceramico y hormigon
Fijación empleada para la sujección de los paneles ONDUTHERM BASIC a soportes continuos de hormigon, ceramico. Tornillo SIATE de 18cm. Compuesto de acero endurecido cementado con tratamiento anti corrosion zincado y pasivado azul.Rosca de pinta gruesa a lo largo de toda la fijación. Cabeza plana avellanda de huella T30, y diam. de 5,5 mm.

**OND-BT-FIJ13** u Onduline® Fijaciones: Arandela PVC Onduline
Arandela de PVC destinada para garantizar la estanqueidad en el uso de fijaciones Onduline como: clavo espiral. Medidas: 2 x 2 x 0,3 cm, 200 Ud/Paq.

**ONDBT50** m2 Placa impermeabilizante Onduline® Bajo Teja DRS BT-50. 2x1,03m
Suministro de Placa Onduline Bajo Teja DRS (Doble Resina & Solape seguridad) BT-50 (Espesor: 2,4 mm - 3,1 Kg/m2).Destinada para la impermeabilización y ventilación bajo tejas de encaje como mixta, plana, hormigón o pizarra. Compuesta en masa por fibras minerales y vegetales (+50% procedente de materiales reciclados), saturadas en emulsión bitumunosas a altas temperaturas, mas resinas de consistencia y durabilidad, sin contenido en amianto. Dimensiones: 2 x 1 m. Pendiente min.15%. Marcado CE, DOP y EPD Onduline.

**OND-BT-FIJ01** u Onduline® Fijaciones : Tornillo universal 6,5 para madera/metal
Tornillo con cabeza Philips y arandela para garantizar la estanqueidad incluida. Gracias a su punta de broca, permite la fijación tanto sobre rastreles metálicos y de madera, asegurando un perfecto sellado. Longitud total: 6,5cm, Longitud útil: 6cm, Diámetro: 3,9mm, Punta de broca, 100 Ud/Paq.

**OND-BT-AC07** u Onduline® Accesorios: Perfil metálico Bajo Teja Onduline 2 m
El perfil metálico bajo teja Onduline está compuesto de acero galvanizado lacado blanco. Se presenta en 2 metros de largo y una sección total de 20 x 50 mm. diseñado para la instalación en seco bajo todo tipo de tejas de encaje (con tacón), como tejas cerámicas mixtas, tejas planas o tejas de hormigón.

**OND-BT-AC19** m Onduline® Accesorios : Impermeabilización y ventilación en cumbrera ONDULAIR
Banda autoadhesiva, flexible, transpirable e impermeable de polipropileno en la parte central y metálica en los extremos. Ideal para ejecutar diversos remates de cubierta en seco, siendo especialmente indicado para el remate de cumbrera en seco y limatesa ventilada. Dimensiones: 5 x 0,38m
