# Onduline® - Panel aislante ONDULINE PIR UTR 100mm - Poliisocianurato - 1200x1200mm

- Propiedad del archivo: CONSTRUNARIO
- Formato: FIEBDC-3/2012
- Programa: Construnario Versión 3.51
- Fecha de los precios: 23/11/2023
- Divisa: EUR

**OND_PIR_100** m2 Onduline® - Panel aislante ONDULINE PIR UTR 100mm - Poliisocianurato - 1200x1200mm
Precio: 20.12
Panel de aislamiento ONDULINE PIR UTR, compuesto de: PIR Poliisocianurato de 100 mm de espesor. Dim; 1200x1200mm. Panel aislante de espuma rígida de poliisocianurato (PIR) revestido por ambas caras con un complejo multicapa de aluminio. machi-hembrado. Aislamiento térmico de alto rendimiento.
