# OndulineŽ Accesorios: Ondutiss Uno Alu - Cinta sellado aluminio - Dim. 5x 50 m

- Propiedad del archivo: CONSTRUNARIO
- Formato: FIEBDC-3/2012
- Programa: Construnario Versión 3.51
- Fecha de los precios: 23/11/2023
- Divisa: EUR

**OND_PIR_ACC01** m OndulineŽ Accesorios: Ondutiss Uno Alu - Cinta sellado aluminio - Dim. 5x 50 m
Precio: 0.09
Cinta adhesiva de polipropileno, adhesivo a una cara recubierta de aluminio Ondutiss Uno Alu. Sellado entre láminas barreras de vapor y aislamiento Onduline PIR UTR y sellado solapes de barreras de vapor. Dim. 5cmx50m. Proteccion del aislamiento contra el vapor y la humedad. Resistencia a la rotura 100N/25mm.
