# OndulineŽ Accesorios : Cinta de butilo auto-adhesiva, ONDUFILM de 45 cm

- Propiedad del archivo: CONSTRUNARIO
- Formato: FIEBDC-3/2012
- Programa: Construnario Versión 3.51
- Fecha de los precios: 23/11/2023
- Divisa: EUR

**OND_BT_AC14** m OndulineŽ Accesorios : Cinta de butilo auto-adhesiva, ONDUFILM de 45 cm
Precio: 5.30
Compuesta por caucho butílico y protegida con una película de aluminio color terracota. Uso recomendado como sellador de juntas entre paneles ONDUTHERM, formación de limahoyas, limatesas, remates de cumbreras, chimeneas, juntas con paredes, etc. Medidas rollo: 0,45x10m
