# Sistema SIATE TOP ONDULINE s/sop. Horm/ceram.: Barrera vap. Ondutiss Barrier Reflex 130 + panel aislante ONDULINE PIR UTR 100 + Placa impermeabilizante ONDULINE BT-150 PLUS + VLS + Teja curva

- Propiedad del archivo: CONSTRUNARIO
- Formato: FIEBDC-3/2012
- Programa: Construnario Versión 3.51
- Fecha de los precios: 23/11/2023
- Divisa: EUR
- Código: onduline-mat

**R17AC202** Sistema SIATE TOP ONDULINE s/sop. Horm/ceram.: Barrera vap. Ondutiss Barrier Reflex 130 + panel aislante ONDULINE PIR UTR 100 + Placa impermeabilizante ONDULINE BT-150 PLUS + VLS + Teja curva
Sistema SIATE TOP de Onduline o equivalente, destinado para cubierta inclinada de sop. hormigon /ceramico (no incluido), formado por: BARRERA DE VAPOR reflexiva ONDUTISS BARRIER REFLEX 130 estanqueidad al aire, de PE y malla PP, recubierto de aluminio. AISLAMIENTO: Posterior colocación de panel aislante de altas prestaciones térmicas ONDULINE PIR UTR 100 Poliisiocianurato, encaje machi-hembrado perimetral, coeficiente conductividad térmica 0,022 W/(m·K). Panel sujeto al soporte de cubierta mediante la Fijación PIR UTR 100 Onduline de 135 mm. Sellado perimetral entre paneles mediante la cinta Ondutiss Uno Alu. IMPERMEABILIZACIÓN y ventilación de cubierta con placa asfáltica ondulada de Onduline Bajo Teja DRS BT-150 PLUS (Doble Resina & Solape seguridad) (Espesor: 2.4 mm - 3,1 Kg/m2) EN 14964, EDP, fijadas mecanicamente al aislamiento PIR UTR mediante la fijacion especial Tornillo VLS de Onduline de 90mm. Sellado de encuentros de la cubierta mediante cinta de butilo Ondufilm. COBERTURA exterior con teja cerámica curva , sujeta mediante espuma de poliuretano ONDUFOAM. Incluido p.p. de piezas especiales, caballetes y limas, medios auxiliares y elementos de seguridad, s/NTE-QTT-11.

| Código | Ud | Descripción | Rendimiento | Precio | Importe |
|---|---|---|---|---|---|
| ONDBVREF | m2 | Onduline® - ONDUTISS® BV REFLEX 130 - Rollo de 50x1,5m. Gramaje 130 gr (material) | 1.050 | 1.48 | 1.55 |
| OND_PIR_100 | m2 | Onduline® - Panel aislante ONDULINE PIR UTR 100mm - Poliisocianurato - 1200x1200mm (material) | 1.050 | 20.12 | 21.13 |
| ONDPIRFIJ03 | u | Onduline® Fijaciones: Fijacion PIR UTR 100 de 135 mm - Soporte hormigon y cerámico (material) | 3.500 | 0.37 | 1.30 |
| OND_PIR_ACC01 | m | Onduline® Accesorios: Ondutiss Uno Alu - Cinta sellado aluminio - Dim. 5x 50 m (material) | 2.400 | 0.09 | 0.22 |
| ONDBT150P | m2 | Placa impermeabilizante Onduline® Bajo Teja DRS BT-150 PLUS. 2x1,05m (material) | 1.100 | 8.37 | 9.21 |
| ONDPIRFIJ05 | u | Onduline® Fijaciones: Tornillo VLS Onduline para aislamiento (material) | 5.000 | 0.09 | 0.45 |
| ONDBTAC14 | m | Onduline® Accesorios : Cinta de butilo auto-adhesiva, ONDUFILM de 45 cm (material) | 0.100 | 5.38 | 0.54 |
| ONDBTAC10 | cm3 | Onduline® Accesorios: Espuma poliuretano ONDUFOAM (material) | 0.080 | 6.85 | 0.55 |
| P05TWX155 | u | Remate lateral Ordesa cerámico (material) | 0.050 | 2.45 | 0.12 |
| P05TC010 | u | Teja curva roja 40x19 cm cerámica (material) | 31.400 | 0.38 | 11.93 |
| O01OA030 | h | Oficial primera (material) | 0.300 | 19.86 | 5.96 |
| O01OA050 | h | Ayudante (material) | 0.300 | 17.68 | 5.30 |
| O01OA070 | h | Peón ordinario (material) | 0.200 | 16.29 | 3.26 |
|  |  | Costes directos |  |  | 61.52 |

## Recursos

**ONDBVREF** m2 Onduline® - ONDUTISS® BV REFLEX 130 - Rollo de 50x1,5m. Gramaje 130 gr
ONDUTIS BARRIER REFLEX es una membrana barrera de vapor PE (polietileno) reforzada con una lámina de aluminio. Destinado para la protección de todo tipo de cubiertas y fachada contra el vapor proveniente del interior del edificio, de la humedad exterior y del viento. Proporciona una protección fiable que reflecta el calor y previene el desarrollo de hongos y moho. Dim. rollo: 50 x 1,5m - Gramaje: 130gr - Nº capas: 3

**OND_PIR_100** m2 Onduline® - Panel aislante ONDULINE PIR UTR 100mm - Poliisocianurato - 1200x1200mm
Panel de aislamiento ONDULINE PIR UTR, compuesto de: PIR Poliisocianurato de 100 mm de espesor. Dim; 1200x1200mm. Panel aislante de espuma rígida de poliisocianurato (PIR) revestido por ambas caras con un complejo multicapa de aluminio. machi-hembrado. Aislamiento térmico de alto rendimiento.

**ONDPIRFIJ03** u Onduline® Fijaciones: Fijacion PIR UTR 100 de 135 mm - Soporte hormigon y cerámico
Fijación mecánica para la sujección del aislamiento PIR UTR 100 a soporte de la cubierta, Fijación PIR UTR 100 de 135 mm. Anclaje universal por golpeo, apropiado para todo tipo de sustratos (A,B,C,D,E) adecuado segun ÖNORM B 6400. Profundidad de empotrado, clavo de acero sólido, elemento de inyeccion plastica para reducir puentes térmicos, reduccion del tiempo de taladro. Declaracion ambienta de producto EPD y ETA 11/0192.

**OND_PIR_ACC01** m Onduline® Accesorios: Ondutiss Uno Alu - Cinta sellado aluminio - Dim. 5x 50 m
Cinta adhesiva de polipropileno, adhesivo a una cara recubierta de aluminio Ondutiss Uno Alu. Sellado entre láminas barreras de vapor y aislamiento Onduline PIR UTR y sellado solapes de barreras de vapor. Dim. 5cmx50m. Proteccion del aislamiento contra el vapor y la humedad. Resistencia a la rotura 100N/25mm.

**ONDBT150P** m2 Placa impermeabilizante Onduline® Bajo Teja DRS BT-150 PLUS. 2x1,05m
Suministro de Placa Onduline® Bajo Teja DRS* (Doble resina & Solape Seguridad) 150 PLUS (Espesor: 2,4 mm - 3,1 Kg/m2) Destinada para la impermeabilización y ventilación bajo tejas curvas de ancho de boca mayor de 18,5 a 22 cm y tejas de encaje como mixta, plana, hormigón o pizarra. Compuesta en masa por fibras minerales y vegetales (+50% procedente de materiales reciclados) saturadas en emulsión bituminosas a altas temperaturas, más resinas de consistencia y durabilidad, sin contenido en amianto. Dimensiones 2x 1 m. Pendiente min.15%. Marcado CE, DOP y EPD Onduline.

**ONDPIRFIJ05** u Onduline® Fijaciones: Tornillo VLS Onduline para aislamiento
Tornillo VLS Onduline, Fijación de placas asfálticas Onduline Bajo Teja DRS, directamente a paneles aislantes Onduline PIR UTR (espesor mínimo 80 mm), anclados previamente a la estructura de soporte de la cubierta. Tornillo helicoidal en polipropileno (PP), alta resistencia mecánica, resistencia a extracción. Fijación de nuevo desarrollo, resiste el agua, la corrosión a altas y bajas temperaturas, equipado con una punta autoperforante. (6 uds/m²)

**ONDBTAC14** m Onduline® Accesorios : Cinta de butilo auto-adhesiva, ONDUFILM de 45 cm
Compuesta por caucho butílico y protegida con una película de aluminio color terracota. Uso recomendado como sellador de juntas entre paneles ONDUTHERM, formación de limahoyas, limatesas, remates de cumbreras, chimeneas, juntas con paredes, etc. Medidas rollo: 0,45x10m

**ONDBTAC10** cm3 Onduline® Accesorios: Espuma poliuretano ONDUFOAM
Espuma de poliuretano monocomponente de baja expansión, especial para el pegado de tejas entre si y en contacto con las placas Onduline Bajo Teja. Fácil aplicación tanto con cánula como con pistola. Capacidad bote: 750c.c.
