# OndulineŽ Fijaciones: Arandela PIR UTR

- Propiedad del archivo: CONSTRUNARIO
- Formato: FIEBDC-3/2012
- Programa: Construnario Versión 3.51
- Fecha de los precios: 23/11/2023
- Divisa: EUR

**ONDPIRFIJ04** u OndulineŽ Fijaciones: Arandela PIR UTR
Precio: 0.20
Arandela empleada para uso en combinacion de fijaciones para la sujeccion de paneles de aislamiento térmico a soportes continuos. Diámetro del agujero interior 8,2mm, diametro arandela 60mm, color azul. IT-Z 60.
