# Aislamiento bajo pavimento, URSA XPS de URSA. Panel de poliestireno extruido, URSA XPS N-III I de URSA. 50x600x1250 mm

- Propiedad del archivo: CONSTRUNARIO
- Formato: FIEBDC-3/2012
- Programa: Construnario Versión 3.51
- Fecha de los precios: 03/01/2024
- Divisa: EUR
- Código: ursa-iberica (29/04/2024)

**P2117559-URS** m2 Aislamiento bajo pavimento, URSA XPS de URSA. Panel de poliestireno extruido, URSA XPS N-III I de URSA. 50x600x1250 mm.
Suelo con aislamiento XPS de Ursa, acabado con pavimento sobre losa de hormigón armado sobre film de separación; aislamiento térmico mediante panel de poliestireno extruido, URSA XPS N-III I de URSA. 50x600x1250 mm. 1.5 m²·K/W. De superficie lisa y mecanizado lateral recto, colocado sobre el forjado.

| Código | Ud | Descripción | Rendimiento | Precio | Importe |
|---|---|---|---|---|---|
| MSCSBCCF | m2 | Solado de baldosas cerámicas colocadas en capa fina (material) | 1.000 | 21.52 | 21.52 |
| MSCBMCAM | m2 | Base de mortero de cemento, armado con malla. (material) | 1.000 | 12.79 | 12.79 |
| MTCFP02184 | m2 | Film de polietileno de 0,2 mm de espesor y 184 g/m² de masa superficial. (material) | 1.100 | 0.37 | 0.41 |
| MTCCAASJ | m2 | Cinta autoadhesiva para sellado de juntas. (material) | 0.250 | 0.3 | 0.08 |
| 2142530_URS | m2 | Panel de poliestireno extruido, URSA XPS N-III I de URSA. 50x600x1250 mm. 1.5 m²·K/W. De superficie lisa y mecanizado lateral recto. En panel. (material; 04/01/2024) | 1.100 | 7.96 | 8.76 |
| MOC083 | h | Oficial 1ª montador de aislamientos (mano de obra) | 0.080 | 17.82 | 1.43 |
| MOC084 | h | Ayudante montador de aislamientos (mano de obra) | 0.080 | 16.13 | 1.29 |
|  |  | Costes directos |  |  | 46.28 |

## Recursos

**MSCSBCCF** m2 Solado de baldosas cerámicas colocadas en capa fina
Solado de baldosas cerámicas de gres esmaltado, de 25x25 cm, 8 €/m², capacidad de absorción de agua E<3%, grupo BIb, resistencia al deslizamiento Rd<=15, clase 0, recibidas con adhesivo cementoso de uso exclusivo para interiores, Ci sin ninguna característica adicional, color gris y rejuntadas con mortero de juntas cementoso tipo L, color blanco, para juntas de hasta 3 mm.

**MSCBMCAM** m2 Base de mortero de cemento, armado con malla
Base para pavimento, de 4 cm de espesor, de mortero de cemento CEM II/B-P 32,5 N tipo M-10, armado con malla electrosoldada ME 20x20 Ø 5-5 B 500 T 6x2,20 UNE-EN 10080, maestreada y fratasada. Incluso banda de panel rígido de poliestireno expandido para la preparación de las juntas perimetrales de dilatación.

**2142530_URS** m2 Panel de poliestireno extruido
Panel de poliestireno extruido, URSA XPS N-III I de URSA. 50x600x1250 mm. 1.5 m²·K/W. De superficie lisa y mecanizado lateral recto. En panel. Poliestireno extruido. Dimensiones: 50x600x1250 mm. Conductividad térmica = 0.033 W/(m·K) . Calor específico = 1450 J/(Kg·K). Densidad = 30 kg/m³. Resistencia térmica = 1.5 (m²·K/W). Resistencia a compresión (EN 826) = 300 kPa. Resistencia al fuego : Euroclase E. Tolerancia espesor (mm) : T1. Estabilidad dimensional (70ºC y 90%) (EN 1604) =5%. Deformación bajo carga y temperatura (EN 1605) =5%. Absorción inmersión total (EN 12087) =0,7%. Fluencia compresión (2% 50 años) (EN 1606) 125 kPa. Resistencia hielo – deshielo (EN 12091) FTCD1. Conforme a la norma UNE EN 13.164. Suministrado en panel.Aplicaciones: Suelos. Cubierta inclinada. Código EAN: 8435062281715
