# Tabique de placas de yeso laminado con estructura metálica autoportante y relleno intermedio de lana mineral Ursa Terra T18R 11700x600x46mm

- Propiedad del archivo: CONSTRUNARIO
- Formato: FIEBDC-3/2012
- Programa: Construnario Versión 3.51
- Fecha de los precios: 20/12/2023
- Divisa: EUR
- Código: ursa-iberica (03/01/2024)

**P2131743-URS** m2 Tabique de placas de yeso laminado con estructura metálica autoportante y relleno intermedio de lana mineral Ursa Terra T18R 11700x600x46mm
Tabique sencillo (15+48+15)/600 (48) (2 normal), con placas de yeso laminado, de 78 mm de espesor total, con nivel de calidad del acabado estándar (Q2), formado por una estructura simple de perfiles de chapa de acero galvanizado de 48 mm de anchura, a base de montantes (elementos verticales) separados 600 mm entre sí, con disposición normal "N" y canales (elementos horizontales), a la que se atornillan dos placas en total (una placa tipo normal en cada cara, de 15 mm de espesor cada placa). Aislamiento térmico mediante panel de lana mineral semirrígido, URSA TERRA T18R de URSA. 46x600x11700 mm. 1.3 m²·K/W. No hidrófilo, sin revestimiento, colocado por simple presión entre los perfiles. Incluso banda acústica de dilatación autoadhesiva; fijaciones para el anclaje de canales y montantes metálicos; tornillería para la fijación de las placas; cinta de papel con refuerzo metálico y pasta y cinta para el tratamiento de juntas. El precio incluye la resolución de encuentros y puntos singulares, pero no incluye el aislamiento a colocar entre los montantes.

| Código | Ud | Descripción | Rendimiento | Precio | Importe |
|---|---|---|---|---|---|
| 2143312_URS | m2 | Panel de lana mineral semirrígido, URSA TERRA T18R de URSA. 46x600x11700 mm. 1.3 m²·K/W. No hidrófilo, sin revestimiento. En rollo. (material; 03/01/2024) | 1.050 | 3.95 | 4.15 |
| MTCBADEPCC50 | m | Banda autoadhesiva desolidarizante de espuma de poliuretano de celdas cerradas, de 3,2 mm de espesor y 50 mm de anchura, resistencia térmica 0,10 m²K/W, conductividad térmica 0,032 W/(mK). (material) | 1.200 | 0.28 | 0.34 |
| MTCCPAG48 | m | Canal de perfil de acero galvanizado de 48 mm de anchura, según UNE-EN 14195. (material) | 0.700 | 1.54 | 1.08 |
| MTCMPAG48 | m | Montante de perfil de acero galvanizado de 48 mm de anchura, según UNE-EN 14195. (material) | 2.750 | 1.86 | 5.12 |
| MTCPYL120015BA | m2 | Placa de yeso laminado A / UNE-EN 520 - 1200 / longitud / 12,5 / con los bordes longitudinales afinados. (material) | 2.100 | 5.95 | 12.50 |
| MTCTA3525 | u | Tornillo autoperforante 3,5x25 mm. (material) | 38.000 | 0.01 | 0.38 |
| MTCFCTT527 | u | Fijación compuesta por taco y tornillo 5x27. (material) | 1.600 | 0.06 | 0.10 |
| MTCPAG | kg | Pasta de agarre, según UNE-EN 14496. (material) | 0.100 | 0.61 | 0.06 |
| MTCPJS | kg | Pasta de juntas, según UNE-EN 13963. (material) | 0.600 | 1.28 | 0.77 |
| MTCCMPP | m | Cinta microperforada de papel, según UNE-EN 13963. (material) | 3.200 | 0.05 | 0.16 |
| MTCCPRM | m | Cinta de papel con refuerzo metálico, según UNE-EN 14353. (material) | 0.300 | 0.48 | 0.14 |
| MOC009 | h | Oficial 1ª montador de prefabricados interiores. (mano de obra) | 0.260 | 20.48 | 5.32 |
| MOC010 | h | Ayudante montador de prefabricados interiores. (mano de obra) | 0.260 | 18.92 | 4.92 |
|  |  | Costes directos |  |  | 35.04 |

## Recursos

**2143312_URS** m2 Panel de lana mineral semirrígido
Aplicaciones: Acondicionamiento acústico de locales. Trasdosados en separación de viviendas. Buhardilla habitable. Bajo cubierta inclinada. Sobre falso techo. Tabiquería.
