# Panel de poliestireno extruido VIB VII de Ursa Industry, conforme a la norma UNE EN 13164

- Propiedad del archivo: CONSTRUNARIO
- Formato: FIEBDC-3/2012
- Programa: Construnario Versión 3.51
- Fecha de los precios: 20/12/2023
- Divisa: EUR

**VIBVIIINDU** m3 Panel de poliestireno extruido VIB VII de Ursa Industry, conforme a la norma UNE EN 13164
Precio: 301.97
Panel de poliestireno extruido URSA INDUSTRY conforme a la norma UNE EN 13164, de superficie acanalada, sin piel y mecanizado lateral recto.
